# MRI 541-542 - Erweiterung Kinderbetreuung
Angebotsaufforderung (GAEB DA XML 3.1, DA83)
Währung: EUR
Vergabeart: Öffentliche Ausschreibung
Eröffnung: 17.06.2026 13:00:00
Auftraggeber: TUM-Klinikum rechts der Isar, Ismaninger Str. 22, 81675 München, Deutschland, Telefon +498941407192
Erstellt mit: NEVARIS/ GXML Toolbox V3.3 R20240815, NEVARIS 25.2.0, 02.06.2026

## 103.01 Fassade-WDVS

*Hinweis: HINWEIS*
AUSFÜHRUNG NACH
VOB TEIL C in der aktuell gültigen Fassung

*Hinweis: BAUBESCHREIBUNG*
Das TUM-Klinikum rechts der Isar verfügt über eine bestehende Kinderbetreuungseinrichtung in den Erdgeschossflächen der Trogerstr. 20 - 24.
Aufgrund des steigenden Bedarfs sollen die bestehenden Flächen erweitert werden. Die geplanten Erweiterungsflächen befinden sich in einem Teilbereich des Erdgeschosses der Trogerstr. 26 sowie im 1.OG und einem Erweiterungsanbau.Im historischen Bestandsgebäude werden folgende Raumnutzungen untergebracht:
-  Garderoben (EG + 1.OG)
-  Technikraum (EG + 1.OG)
-  Personal-Teeküche (EG)
-  Gruppen-, Ruhe- und Mehrzweckräume (EG + 1.OG)
-  Personal-WCs im Bestand (1.OG) werden saniert

Im Erweiterungsanbau sind folgende Nutzungen geplant:
-  Treppenraum (EG + 1.OG)
-  Speiseaufzug
-  Spül- und Personal-Teeküchen (EG + 1.OG)
-  Personal-WCs (EG)
-  Sanitärbereich für Kikri (EG) und Kiga (1.OG)
-  Gruppen-/Mehrzweckraum
-  Putzmittelraum (1.OG)

Im Erdgeschoss werden Räume für Krippenkinder realisiert, im Oberschoss sind Räume für Kindergartenkinder geplant.

Im Rückgebäude der Trogerstr. 24 ist die fussläufige Erschließung sowie die Anlieferung für Speisen/Getränke inkl. Ausgußraum vorgesehen.
Zwischen der Einrichtung in der Trogerstr. 24 und dem Erweiterungsanbau bleit die bestehende Türöffnung als Verbindung der beiden Einheiten sowie als 2. Rettungsweg für die Einheit in der Trogerstr. 24 bestehen.

Die vorab bauseitig erstellte Mikropfahlgründung ist perspektivisch für 3 Obergeschosse ausgelegt. Im ersten Schritt wird der Anbau bestehend aus EG + 1OG realisiert.

Denkmalschutz (informativ)
Das Bestandsgebäude steht unter Denkmalschutz und weist eine kleinteilige Grundrissstruktur auf. Um geeignete Raumgrößen für Gruppenräume um zu schaffen, müssen großflächige Durchbrüche in den Bestandswänden realisiert werden. Dabei ist aus Gründen des Denkmalschutzes zu gewährleisten, dass die ursprüngliche Raumstruktur weiterhin ablesbar ist.
Die historischen Bauteile wie Parkettböden, Türen und neuere Fenster unterstehen ebenfalls dem Denkmalschutz und sind gemäß den Vorgaben der Unteren Denkmalschutzbehörde zu restaurieren. Insbesondere im Bereich der Zusammenschaltung von ursprünglich getrennten Räumen ist bereits jetzt erkennbar, dass Teile der geschützten Parkettböden ausgebaut, angehoben und wieder eingebaut werden müssen, um ein einheitliches Niveau zu erreichen.
Sämtliche ausschreibungsgegenständliche Arbeiten sind in einem neuen Anbau in Erweiterung des denkmalgeschützten Altbau durchzuführen. Weiter sind Anschlüsse an den denkmalgeschützten Bestand zu erstellen. Denkmalgeschützte Bauteile dürfen bei der Anlieferung der Bauteile und durch die Arbeiten des AN nicht beschädigt werden. Die engmaschige Abstimmung mit der Unteren Denkmalschutzbehörde ist Auflage der Baugenehmigung. Bei sämtlichen Eingriffen ist vorab Rücksprache mit der örtlichen Bauleitung zu halten. Sofern unvorhergesehene Umstände eintreten, ist die örtliche Bauleitung unverzüglich zu informieren und das weitere Vorgehen abzustimmen.

Termine
Die Termine für die ausschreibungsgegenständlichen Arbeiten sind dem beiliegenden Bauzeitenplan zu entnehmen. Die angegebenen Termine sind zwingend einzuhalten, um Kollisionen mit anderen Gewerken auszuschließen.
Das Bestandsgebäude findert sich in Nutzung (Kindergarten und -krippe im Nachbargebäude, Verwaltungsbereiche des TUM Klinikums bzw. Wohnnutzung). Die Arbeiten finden bei laufenden Betrieb in den anschließenden Bestandsgebäuden statt. Sollte es der laufende Betrieb erfordern, müssen Unterbrechungen der Arbeiten angeordnet werden. Mit kurzzeitigen Unterbrechungen der Montagearbeiten aufgrund des laufenden Betriebs zu rechnen.

Da die Arbeiten im laufenden Betrieb auszuführen sind, wird  auf folgende Punkte besonders hingewiesen:
- Staub- und Schmutzbildung müssen so gut wie möglich verhindert werden und falls auftretend umgehend beseitigt werden.
- Sämtliche Arbeiten sind zügig und termingerecht durchzuführen.
- Anfallender Bauschutt ist umgehend zu beseitigen.
- Bauschutt und Verpackungsmaterial, sowie anfallender Problemmüll ist dem Gesetz entsprechend zu entsorgen.
- Es sind Arbeitsverfahren anzuwenden, die eine geringstmögliche Lärm- und Staubentwicklung gewährleisten. Auf die Einhaltung des Gesetzes zum Schutz gegen Baulärm und dessen Ausführungsbestimmungen wird hingewiesen. Besonders ist darauf zu achten, dass in angrenzenden Gebäuden die zulässigen Immissionsrichtwerte nicht überschritten werden.

Grundsätzliche Arbeitszeiten:
-  werktags von 7.00 - 18.00h
-  nach vorheriger Abstimmung mit dem AG sind u.U. bei Bedarf erweiterte Zeiträume möglich
-  Da sich im Nachbargebäude Flächen zur Kinderbetreuung befinden, sind lärmintensive Arbeiten während der Nachmittagsruhe des angrenzenden Kindergarten zu vermeiden.

Weiterhin zu beachten:
- Sämtliche Maschinen und Werkzeuge sind vom AN zu stellen.
- Der AN hat vor Ausführung der Arbeiten die Baustellen zu besichtigen und evtl. Bedenken sind mit der Bauleitung vorab zu klären.
- Sämtliche Maße sind vom AN zu überprüfen.

Baustelleneinrichtung und Erschließung
Die ausschreibungsgegenständlichen Arbeiten in dem neuen Anbau (Erweiterung des bestehenden, denkmalgeschützten Gebäudes) sind im Erdgeschoss und 1.OG zu erbringen.

Die Arbeiten im Bereich des Anbaus sind im Innenhof des Gebäudes MRI 542 (Trogerstr. 26, 81675 München) auszuführen. Der Zugang erfolgt über die Hofdurchfahrt des Gebäudes an der Trogerstr. 26.
lichte Durchgangsmaße:
-  Durchgangsöffnung Strassenseite: B ca. 2,46m, H ca. 3,35m
-  Durchfahrt (niedrigste Stelle im Bereich UZ): B ca. 2,50, H ca. 3,40m
-  Durchgangsöffnung Hofseite: B ca. 2,35m, H ca. 3,38m

Sämtliche Materialien, Geräte, Maschinen, etc. sind durch diese Hofeinfahrt einzubringen. Die Anlieferung unter diesen (erschwerten) Bedingungen ist in den Einheitspreis einzukalkulieren.
Während der Durchführung der Arbeiten steht ein bauseitiges Fassadengerüst zur Verfügung.

Die Platzverhältnisse für die Baustelleneinrichtung, die Zugänglichkeit zum Baufeld sowie das Umfeld des Baufeldes sind äußerst beschränkt. Das Bauvorhaben liegt auf dem Gelände des TUM-Klinikums an der Trogerstraße 26. Es handelt sich um denkmalgeschützten Bautenbestand mit kleinteiliger Zufahrts- und Hofsituation. Dies ist bei der Kalkulation der nachfolgend beschriebenen Positionen zu berücksichtigen.
Die Hofdurchfahrt hat eine zulässige Nutzlast von ca. 4KN/m². Die Durchfahrt wurde im KG-Bereich bereits mittels Baustützen ertüchtigt. Bei höheren (Geräte-)Lasten ist im Vorfeld ein Statiker einzubinden.
Zur Geräte- und Materialeinbringung steht kein Kran zur Verfügung. Es ist sicherzustellen, dass die zulässige Nutzlast der Hofdurchfahrt nicht überschritten wird bzw. entsprechend der statischen Vorgaben ertüchtigt wird. Die Bauteile (Boden/Decke und Wände) sind gegen Beschädigungen durch Transport- und sonstige Arbeiten zu schützen. Schutzmaßnahmen sind in den Einheitspreis einzukalkulieren. Diese werden nicht gesondert vergütet.
An- und Ablieferung erfolgen über die Trogerstraße. Verschmutzungen auf der Zufahrtsstraße (Trogerstr.) sowie auf der Baustellen- und BE-Fläche im Rahmen der erforderlichen Transporte sind umgehend, unaufgefordert und auf Kosten des AN zu beseitigen (im Einheitspreis mit abgegolten). Verunreinigungen sind generell zu vermeiden bzw. durch geeignete Maßnahmen zu verringern (z.B. Anfeuchten zur Vermeidung von Staubentwicklung, u.ä.).
Die Befahrbarkeit der Trogerstrasse, insbesondere durch Rettungswägen, Polizei oder Feuerwehreinsatzfahrzeuge ist zu jedem Zeitpunkt sicherzustellen.
Vom AG wird eine Baustelleneinrichtungsfläche im Außenbereich (ohne Witterungsschutz) zur Verfügung gestellt.  Der Ausschreibung liegt eine Übersichtsskizze mit Darstellung der Bereiche bei. Sanitäreinrichtungen werden im Bereich der Umbaufläche vonseiten des AG zur Verfügung gestellt.
Die Baustelleneinrichtung ist umlaufend mit Bauzäunen geschlossen und geschlossen zu halten. Die Hofdurchfahrt ist ebenfalls durch Bauzaunelemente gesichert und geschlossen zu halten. Das Öffnen der Bauzäune ist zur zum Zwecke des Transportes gestattet. Alle Zugänge sind mit Schloss zu sichern. Nach arbeitstäglichem Abschluss der Arbeiten ist sicherzustellen, dass alle Zugänge verschlossen sind.
Den Anweisungen des durch den AG eingesetzten Sige-Koordinator ist Folge zu leisten.

Auf dem Gelände des TUM Klinikums besteht Parkverbot, d.h. KFZ dürfen nicht auf dem Gelände geparkt werden.
Größere Anlieferungen und Transporte großer Gerätschaften sind mit dem AG abzustimmen und 2 Wochen im Voraus anzumelden.
Diese Informationen sind der Kalkulation des AN zugrunde zu legen.

Pläne und sonstige Unterlagen
Dem LV liegen Anlagen bei, die der Kalkulation des AN zugrunde zu legen sind:
- MRI 541-542_Erweiterung Kinderbetreuung_Bauzeitenplan_2026-03-22
- MRI 541-542_SCH 1-5_Erweiterung Kita_WP_Index D_2026-04-13
- MRI 541-542_SCH 6, A-B_Erweiterung Kita_WP_Index D_2026-04-13
- MRI 541-542_1.OG_Erweiterung Kita_WP_Index F_2026-04-13
- MRI 541-542_Ansichten_Erweiterung Kita_WP_Index 0_2026-04-13
- MRI 541-542_EG_Erweiterung Kita_WP_Index G_2026-04-13
- MRI 541-542_Erw. Kinderbetreuung_vorl. BE-Plan + P-Sperrung_PHASE 3_2025-09-11

Unterlagen und Pläne werden digital zur Verfügung gestellt. Plot, Druck und Vervielfältigung von Unterlagen sind vom AN in den Gesamtpreis einzukalkulieren.

Technische Angaben
Art der Leistung
Ausschreibungsgegenstand sind WDVS-/Verputzarbeiten (Erweiterungsanbau) inkl. aller Anschlüsse an Bauteile und den Bestand gemäß der nachfolgenden Beschreiung inkl. sämtlicher Nebenarbeiten. Die Angaben des beiliegenden, wärmetechnischen Konzepts sind einzuhalten. Es steht kein Kran zur Verfügung. Sämtliche Geräte und Nebenarbeiten für den Einbau im EG und 1.OG sind in den Einheitspreis einzukalkulieren.

Die Leistungen sind - sofern nicht ausdrücklich anders beschrieben - mit sämtlichen erforderlichen Lieferungen und Leistungen anzubieten. Die angebotenen Leistungen müssen den in den LV-Texten beschriebenen Anforderungen und Qualitäten entsprechen. Alle Baustoffe und Konstruktionen müssen über eine gültige bauaufsichtliche Zulassung verfügen oder durch anerkannte Prüfzeugnisse als geeignet nachgewiesen werden. Die Ausführung ist gemäß der Prüfzeugnisse zu erbringen. Die Nachweise sind vor Beginn der Arbeiten vorzulegen. Nachweise, z.B. zum Brandverhalten der Bauteile, sind vor Beginn der Arbeiten vorzulegen.

Schutz bestehender Bauteile (im Gesamtpreis zu kalkulieren):
-  Schutzabdeckung Hofdurchfahrt: Boden, Wände, Decken nach Erfordernis
-  Schutzabdeckung von Bauteilen im Zuge der Einbaumaßnahmen nach Erfordernis

Die Leistungen sind entsprechend folgender Vorgaben in der aktuell gültigen Fassung auszuführen:
 -  VOB Teil C, ATV DIN 18299 - Allgemeine Regelungen für Bauarbeiten jeder Art
-  VOB Teil C, ATV DIN 18 201 - Toleranzen im Bauwesen
 -  VOB Teil C, ATV DIN 18 202 - Maßtoleranzen im Hochbau
-  VOB Teil C, ATV  DIN 18 345 - Wärmedämmverbundsyteme
-  VOB Teil C, ATV  DIN 18 350 - Putz- und Stuckarbeiten
-  VOB Teil C, ATV  DIN 18 363 - Maler- und Lackiererarbeiten
-  VOB Teil C, ATV  DIN 18 540 - Abdichten von Außenwandfugen
-  sämtliche einschlägige DIN-Normen und gesetzlichen Vorgaben zum Zeitpunkt der Ausführung
-  anerkannte Regeln der Technik auf aktuellem Stand zum Zeitpunkt der Ausführung
-  Normen und Vorschriften, Herstelleranweisungen
-  öffentlich-rechtliche Vorschriften zur Sicherheit am Bau & Unfallverhütung

Montagereihenfolge
Die voraussichtlichen Termine sind dem beiliegenden Terminplan zu entnehmen und sind im Weiteren mit der örtlichen Bauleitung detailliert abzustimmen.
Die Arbeiten erfolgen im laufenden Betrieb der umliegenden Gebäude des TUM Klinikums, d.h. kurzzeitige Unterbrechungen der Arbeiten sind in der Kalkulation des AN einzurechnen und werden nicht gesondert vergütet.
Der AN hat die Realisierbarkeit der Arbeiten in dem gemäß Terminplan Zeitraum mit Angebotabgabe zu bestätigen.

Toleranzen
Der AN hat Vorleistungen eigenständig zu überprüfen und ggf. bestehende Bedenken anzumelden. Der AN hat die erforderlichen Vermessungsarbeiten für seine Leistungen eigenverantwortlich durchzuführen. Es handelt sich um eine bestehende Umgebungsbebauung. Der Bestand schließt 2- bzw. 3-seitig an den Erweiterungsneubau an. Mit Maßtoleranzen und Unebenheiten der anschließenden Bauteile ist zu rechnen.

Werk- und Montageplanung
Aufmaße des Bestands/des Umfeldes in Zusammenhang mit den ausschreibungsgegenständlichen Leistungen, Werk- und Montageplanung für die ausschreibungsgegenständlichen Leistungen sind vom AN zu erbringen. Alle erforderlichen Maße sind vor der Planung und Ausführungsplanung auf der Baustelle zu überprüfen. Sämtliche Montagezeichnungen und Prüfzeugnisse, Wartungsbücher bzw. sonstige Nachweise über sämtliche Bauteile sind vom AN an den AG zu übergeben (Dokumentation). Alle Unterlagen sind rechtzeitig zu erstellen, sodass die im beiliegenden Bauzeitenplan genannten Termine eingehalten werden. Statisch relevante Pläne sind vor der Ausführung dem Prüfstatiker zur Freigabe vorzulegen.
Der AN hat arbeitstäglich ein Bautagebuch zur Baustellendokumentation inkl. aller relevanter Angaben (Witterung, Temperatur, etc.) zu führen. Dieses wird nicht gesondert vergütet.

Entsorgung
Die Entsorgung sämtlicher Abfälle hat unter Erfüllung der abfallrechtlichen Deklarations-, Nachweis- und Dokumentationspflicht zu erfolgen.
Sofern der AN feststellt, dass in Bauteilen Schadstoffe beinhaltet sind, die unter besonderen Schutzmaßnahmen zu entsorgen sind, sind die Abbrucharbeiten unverzüglich einzustellen. Die örtliche Bauleitung ist umgehend zu informieren.

Arbeiten anderer Unternehmer
Der AN ist zur Kooperation mit allen anderen Gewerken sowie zur rechtzeitigen Abstimmung seiner eigenen Leistung mit den Arbeiten anderer Gewerke verpflichtet. Die Abstimmungen hierzu müssen rechtzeitig, insbesondere mit der Objektübewachgung stattfinden.

Statische Anforderungen
Die Elemente müssen alle planmäßig auf sie einwirkenden Kräfte aufnehmen und an das Tragwerk des Baukörpers abgeben können.
Die Bemessung der tragenden Bauteile ist vom Bieter durchzuführen. Der Bieter hat prüffähige, statische Unterlagen vorzulegen.

Weitere Anforderungen
Es sind ausschließlich Werkstoffe gemäß der Zulassung zu verwenden. Es sind nicht korrodierende Werkstoffe bzw. Werkstoffe mit Korrosionsschutz zu verwenden. Die Verträglichkeit der verwendeten Baustoffe mit angrenzenden Bauteilen ist sicherzustellen.
Die ausschreibungsgegenständlichen Arbeiten sind für eine Kinderkrippe bzw. einen Kindergarten zu erbringen. Sämtliche Anforderungen an diese Nutzungsart sind zu erfüllen.

*Hinweis: ZTV-5. WDVS-System StoTherm Classic S1*
ZTV-5. WDVS-System StoTherm Classic S1, nichtbrennbar nach DIN EN 13501, oder gleichwertig

1) Systemaufbau:

Wärmedämm-Verbundsystem für außen mit
- Steinwolle- oder Steinlamellendämmstoff
- zementfreie, nichtbrennbare, basaltvergütete Armierungsmasse/Unterputz
- pastöser Oberputz

2) Befestigung:

- Steinlamelle auf tragfähigen Untergrund kleben und zusätzlich konstruktiv verdübeln bei erhöhter Windlast. (Windsog >1,6 kN/m²)
- Steinlamelle/Steinwolle auf Untergrund mit nicht ausreichender Tragfähigkeit: kleben und dübeln.

3) Brandschutz:

Nichtbrennbar, Baustoffklasse A2-s1,d0 nach DIN EN 13501

4) Zulassungen:

Allgemeine bauaufsichtliche Zulassung Z-33.43-61 für Wärmedämm-Verbundsysteme mit angedübeltem und angeklebtem Wärmedämmstoff

"StoTherm Classic S1", oder gleichwertig

Deutsches Institut für Bautechnik in Berlin.

5) Hersteller:
Sto SE &Co. KGaA,
Ehrenbachstraße 1,
D-79780 Stühlingen

oder gleichwertig

vom Bieter angebotenes System/Hersteller:

..................................................
(vom Bieter anzugeben)

*Hinweis: Allgemeine Vertragsbedingungen*
Allgemeine Vertragsbedingungen

Bestandteil des Vertrags sind in nachstehender Reihenfolge

1. die Besonderen Vertragsbedingungen

2. die Leistungsbeschreibung

3. die Zusätzlichen Technischen Vertragsbedingungen

4. die Allgemeinen Technischen Vertragsbedingungen für Bauleistungen (VOB Teil C), in der jeweils neuesten gültigen Fassung (s. auch Baubeschreibung), insbesondere

 DIN 18 201 - Toleranzen im Bauwesen
 DIN 18 202 - Maßtoleranzen im Hochbau
 DIN 18 345 - Wärmedämmverbundsyteme
 DIN 18 350 - Putz- und Stuckarbeiten
 DIN 18 363 - Maler- und Lackiererarbeiten
 DIN 18 540 - Abdichten von Außenwandfugen

5. die Technischen Richtlinien z.B. BFS-Merblätter des Bundesausschuß Farbe und Sachwertschutz

6. die Allgemeinen Vetragsbedingungen für die Ausführung von Bauleistungen (VOB Teil B) in der jeweils neuesten gültigen Fassung.

Zusätzlich gelten folgende Vorschriften:
1. Unfallverhütungsvorschriften und Merkblätter der Bau-Berufsgenossenschaften
2. Die für das Bauvorhaben gültige LBO einschl. der Durchführungsverordnung
3. die jeweils gültigen Abfallentsorgungsbestimmungen

Grundlage für Aufmaß und Abrechnung ist die Verdingungsordnung für Bauleistungen (VOB) in der jeweils neuesten gültigen Fassung.

Werden Leistungen erbracht, welche in der VOB Teil C nicht enthalten sind, so gelten die entsprechenden Normen.

Bedenken gem. §4 Ziff. 3 der VOB Teil B hat der Auftragnehmer schriftlich beim Auftraggeber mit der Abgabe des Leistungsverzeichnises anzumelden.

Die Leistungsmengen von Bedarfs- bzw. Eventualposition sind unverbindlich. Bei einer Über- oder Unterschreitung der Mengen dieser Positionen gilt die Regelung gem. §2 Nr. 3 der VOB Teil B.

Es wird eine förmliche Abnahme vereinbart. Über die Abnahme ist eine von beiden Vertragsparteien zu unterzeichnendes Protokoll anzufertigen.

*Hinweis: Allgemeine Technische Vertragsbedingungen*
Allgemeine Technische Vertragsbedingungen

Es dürfen nur Wärmedämm-Verbundsysteme mit einer allgemeinen bauaufsichtlichen Zulassung des Deutschen Instituts für Bautechnik (DIBt) bzw. im WDV-System nur die vorgegebenen Komponenten des gleichen Herstellers verarbeitet werden.
Ist dies nicht der Fall, kann der Bauherr  umfangreich Ansprüche geltend machen. Sie reichen von der Einbehaltung fälliger Zahlungen, der Forderung, das System auf Kosten des Ausführenden Handwerkers zurückzubauen bis zum Umstand, daß bei Systemmischungen jegliche Gewährleistung gemäß VOB und BGB erlischt.

Zur einwandfreien, fachgerechten Ausführung sind die vom Systemhersteller angebotenen Werkzeuge und Hilfsmaterialien zu benutzen, sowie die Ausführungshinweise der Technischen Merkblätter des Herstellers zu beachten.

Der Bieter hat sich vor Angebotsabgabe über den Umfang der auszuführenden Arbeiten umfassend zu informieren und die örtlichen Gegebenheiten zu berücksichtigen.
Schäden und Behinderungen die erst während der Bauausführung erkennbar werden, sind schriftlich dem Auftraggeber mitzuteilen. Die weitere Vorgehensweise wird vom AG festgelegt.

Grundsätzlich sind die Ausführungsanweisungen und/oder die Technischen Merkblätter der Herstellers genauestens zu beachten.

Die Mindestverarbeitungstemperaturen der Materialien dürfen in keinem Fall unterschritten werden. Bei Verklebungs- und Beschichtungsarbeiten darf die Temperatur der Außenluft, der Untergründe und der Materialien bis zur vollständigen Durchhärtung nicht unter +5 Grad Celsius liegen. (Ausnahme: QS-Produkte -siehe Techn. Merkblätter)

Grundlage für Aufmaß und Abrechnung ist die Verdingungsordnung für Bauleistungen (VOB).

Öffnungen, Aussparungen und Nischen bis zu 2,5 m2 werden übermessen. Ganz oder teilweise behandelte Leibungen von Öffnungen, Aussparungen und Nischen über 2,5 m2 werden gesondert gerechnet.

*Hinweis: Besondere Vertragsbedingungen*
Besondere Vertragsbedingungen

Ausservertragliche Leistungen:

Leistungen, die nicht im Angebot aufgeführt sind, müssen vom Auftragnehmer mindestens 8 Tage vor der Ausführung in Form eines Nachtrages eingereicht werden. Mit der Ausführung darf erst nach schriftlicher Auftragserteilungbegonnen werden.

Geräte und Maschinen

Lieferung, Installation und Vorhaltung der erforderlichen Geräte und Maschinen, einschl. der Betriebskosten und späteren Demontage und Abtransport zur Durchführung der Baumaßnahme sind in die entsprechenden Positionen einzukalkulieren sofern im Leistungsverzeichnis keine gesonderte Position hierfür ausgewiesen ist.

Entsorgungsnachweise
Entsorgungsnachweise für Abfälle, Bauschutt, Sondermüll etc. sind dem AG umgehend im Original vorzulegen.

Die in diesem Leistungsverzeichnis genannten Produkte müssen nach den technischen Merkblättern und Richtliniendes Materialherstellers verarbeitet werden.
Die dort gemachten Angaben zu Wartezeiten, Auftragstechnik, Mischverfahren sind zu beachten.

Der Ausführungsvorschlag ist auf die jeweils gegebenen baulichen Voraussetzungen abzustimmen. Die v. g. Beschreibung geht von der Standsicherheit der Gebäudekonstruktion aus.

Sollte das im LV benannte WDV-System nicht zur Anwendung kommen, sind die Gleichwertigkeitsnachweise nach DIN /VOB A §21 schriftlich bei Abgabe des Angebotes beizulegen. Die genannten techn.Parameter sind zur vereinfachten Vergleichsprüfung mit den entsprechenden technischen Unterlagen zu dokumentieren.
Hierbei ist darauf zu achten, dass die Systemzulassungen diese Parameter nicht immer eindeutig ausweisen. Nicht ordnungsgemäß eingereichte Unterlagen können zum Ausschluß des Bieters führen.

### Titel 1 BE, Werk- und Montageplanung, Statik + Dokumentation

**1.10 Baustelleneinrichtung**
*** Pauschalposition
Einrichten und Räumen der Baustelle, Vorhalten der Baustelleneinrichtung und Lagerflächen für sämtliche in der Leistungsbeschreibung aufgeführten Leistungen über den gesamten Montagezeitraum bis zur Fertigstellung/Abnahme.
Menge: 1,000 psch

**1.20 Werk- und Montageplanung**
*** Pauschalposition
Für sämtliche Ausführungsdetails ist eine Werk- und Montageplanung zu erstellen. Die Planung ist auf Basis der Neubauplanung und dem bestehenden Altbau sowie den beiliegenden Systemskizzen (hier Sto oder gleichwertig) zu erstellen. Die Planung der Tragwinkel und Montageelemente für bauseitige Einbauten ist Teil der Werk- und Montageplanung.
Aus den Darstellungen müssen Konstruktion, Maße, Einbau, Befestigung und Bauteilanschlüsse mit allen erforderlichen Detaillierungen und Festlegungen hervorgehen. Änderungen vor Freigabe sind in die Zeichnungen einzuarbeiten. Die Zeichnungen sind anschließend erneut vorzulegen. Die Vorlage von Fertigungszeichnungen erfolgt als Papierplan, DWG- und PDF-Datei.
Mit der Ausführung darf erst begonnen werden, wenn die Zeichnungen durch den AG frei gegeben sind.
Menge: 1,000 psch

**1.30 Erstellung einer prüffähigen Statik für Montagewinkel und Montageelemente**
*** Pauschalposition
Sämtliche statische Unterlagen sind vom Bieter zu erstellen, alle Bauteile sind dementsprechend statisch zu bemessen.
Bei der Maßnahme handelt es sich um ein genehmigungspflichtiges Bauvorhaben und um einen Sonderbau. Die Statik muss daher von einem Prüfingenieur geprüft werden.
Der AN muss vor Freigabe und Durchführung der Arbeiten eine prüffähige Statik zur Prüfung durch einen hoheitlich benannten Prüfstatiker vorlegen.
Die Freigabe der Konstruktionszeichnungen kann erst nach Freigabe der statischen Unterlagen durch den Prüfstatiker erfolgen und sind damit zeitnah dem AG vorzulegen. Die Fertigung der Elemente darf erst nach positiver Prüfung der Statik erfolgen.
Die Kosten für die Erstellung der Unterlagen sind als Pauschale anzugeben.

Der prüfbare, statische Nachweis über die Einhaltung sämtlicher statischer Forderungen ist in schriftlicher Form vorzulegen. Die Unterlagen sind zur Prüfung und Freigabe rechtzeitig vorzulegen.
Menge: 1,000 psch

**1.40 Dokumentation**
*** Pauschalposition
Erstellung umfassender Dokumentations- und Bestandsunterlagen aller ausschreibungsgegenständlichen Leistungen des AN, bestehend aus:
-  Pläne und Zeichnungen des AN
-  statische Nachweise und Berechnungen des AN
-  Prüfprotokolle, Baustoffprüfungen
-  Konformitätserklärungen, Prüfzeugnisse, allgemeine bauaufsichtliche Zulassungen, Verwendbarkeitsnachweise und Übereinstimmungserklärungen
-  sämtliche notwendige Angaben, welche nötig sind, um die
-  Dokumentation aller verwendeten Materialien, Produkte und Bauteile, inkl. Technischer Datenblätter und Herstellerbeschreibungen
-  ggf. Angaben zu Nachunternehmern
-  Lieferscheine
-  ggf. Entsorgungsnachweise
-  Bautagebuch
-  Fachunternehmer- und Fachbauleitererklärung.

Die Dokumentation ist digital und 2-facher Papierausfertigung zu übergeben.
Menge: 1,000 psch

### Titel 2 WDVS

**2.10 Schutznetz zur Verschattung**
Sturmsicheres, geschlossenes Schutznetz zur Verschattung des Arbeitsgerüstes liefern, vorhalten und nach Beendigung der Befestigungsarbeiten wieder entfernen.
Menge: 200,000 m²

**2.20 Untergrund prüfen - tragfähiger Untergrund**
Untergrund prüfen - tragfähiger Untergrund - WDVS kleben

Untergrund prüfen, ob dieser fest, fett- und staubfrei ist und mindestens eine Abreißfestigkeit von 0,08 N/mm² aufweist.
Die dauerhafte Verträglichkeit zwischen einer eventuell vorhandene Beschichtung und dem Klebemörtel ist zu prüfen.
Mit dem Klebemörtel dürfen Unebenheiten bis maximal 1 cm/m ausgeglichen werden.
Menge: 110,000 m²

**2.30 Sockeldämmplatte 035 PW im Sockelbereich, Fassade**
EPS-Dämmplatte 035 PW im Sockelbereich verkleben (StoLevell SW plus) oder gleichwertig
hier: Fassadenfläche (m²)

Hartschaum EPS 035 PW mit wasserabdichtenden, mineralischen Kleber liefern und im Sockelbereich auf tragfähigen, vorbehandelten Untergrund verkleben.

Produkteigenschaften:
Wärmedämmplatten aus expandiertem Polystyrol-Hartschaum EPS 035 nach EN 13163, Anwendungstyp PW nach DIN V 4108-10, FCKW-frei, Bemessungswert der Wärmeleitfähigkeit 0,035 W/m*K, schwerentflammbar nach DIN 4102, Brandklasse E nach EN 13501-1, für Perimeterdämmung bauaufsichtlich zugelassen,
mit sehr hoch wasserabweisenden Zement-Klebemörtel mit integriertem Feuchteschutz (Allgemeines bauaufsichtliches Prüfzeugnis P-1201/6333/18 MPA-BS) auf mineralischen oder bituminösen Untergründen.

Die Sockeldämmung ist im Spritzwasserbereich (min. 30 cm über Geländeoberkante) und auf die zu dämmende Fläche im Erdreich, ca. 20 cm unter der späteren Geländeoberkante auszuführen.

Produkt:
Sto-Sockelplatte PS30SE 035, 12 cm
StoLevell SW plus
Menge: 5,000 m²

**2.40 Sockeldämmplatte 035 PW im Sockelbereich, Stützen**
EPS-Dämmplatte 035 PW im Sockelbereich verkleben (StoLevell SW plus) oder gleichwertig
hier: Bereich Stützen (m)

Hartschaum EPS 035 PW mit wasserabdichtenden, mineralischen Kleber liefern und im Sockelbereich auf tragfähigen, vorbehandelten Untergrund verkleben.

Produkteigenschaften:
Wärmedämmplatten aus expandiertem Polystyrol-Hartschaum EPS 035 nach EN 13163, Anwendungstyp PW nach DIN V 4108-10, FCKW-frei, Bemessungswert der Wärmeleitfähigkeit 0,035 W/m*K, schwerentflammbar nach DIN 4102, Brandklasse E nach EN 13501-1, für Perimeterdämmung bauaufsichtlich zugelassen,
mit sehr hoch wasserabweisenden Zement-Klebemörtel mit integriertem Feuchteschutz (Allgemeines bauaufsichtliches Prüfzeugnis P-1201/6333/18 MPA-BS) auf mineralischen oder bituminösen Untergründen.

Die Sockeldämmung ist im Spritzwasserbereich (min. 30 cm über Geländeoberkante) und auf die zu dämmende Fläche im Erdreich, ca. 20 cm unter der späteren Geländeoberkante auszuführen.
Stützenbreite bis ca. 30cm

Produkt:
Sto-Sockelplatte PS30SE 035, 12 cm
StoLevell SW plus
Menge: 1,000 m

**2.50 Steinwolleplatte Xtra 2/B/H4, verkleben 12 cm, Fassade**
Steinwolle-Dämmplatte Xtra 2/B/H4 beidseitig vorbeschichtet, mit mineralischen Klebemörtel liefern und verkleben.
hier: Fassadenfläche (m²)

ggf. Ausgleichen des Untergrundes mit unterschiedlichen Dämmplattendicken von 8 bis 12 cm

Wärmedämmplatten aus Steinwolle nach EN 13162, Anwendungstyp WAP-zh nach DIN 4108-10, beidseitig vorbeschichtet. Faserrichtung parallel zur Oberfläche, hohe Abreißfestigkeit ≥ 10 kN/m² für optimierte Dübelmengen, Bemessungswert der Wärmeleitfähigkeit 0,035 W/(m*K), nichtbrennbar nach DIN 4102, Euroklasse A1 nach EN 13501-1, den Herstellerrichtlinien entsprechend, mit einem mineralischen Klebemörtel kleben.

Platten im Verband planeben und press gestoßen verlegen. Offene Fugen mit Dämmstoff ausfüllen.

Zusätzliche Befestigung der Dämmplatten mit bauaufsichtlich zugelassenen Thermodübeln und gelben Dübelversektellern liefern und anbringen.
Tellerdurchmesser 60 mm, Bohrlochtiefe mind. 50 mm, Verankerungstiefe mind. 25 mm.

Verdübelungsbild entsprechend den Verarbeitungsrichtlinien / Zulassung.

Dübelteller mit speziellem Montageelement bei kontrollierter Tiefenbegrenzung ca. 15 mm versenken.

Rondell in die entstandene Vertiefung planeben einsetzen.

Wandbaustoff: Kalksandstein
Dübel (Typ/Länge): 8/60/165
Verbrauch: 5 Dübel/m²
(WZ 1 und 2 Binnenland)
Produkt:
Sto-Dübelversenkteller gelb
Sto-Thermodübel II UEZ 8/60/165, 8/60/125
Sto-Thermodübel Rondell MW

Plattendicke: 12 cm

Produkt:
StoLevell Uni
Sto-Steinwolleplatte Xtra 2/B/H4
oder gleichwertig

vom Bieter angebotenes System/Hersteller:

..................................................
(vom Bieter anzugeben)
Menge: 100,000 m²

**2.60 Steinwolleplatte Xtra 2/B/H4, verkleben 12 cm, Laibungen**
Steinwolle-Dämmplatte Xtra 2/B/H4 beidseitig vorbeschichtet, mit mineralischen Klebemörtel liefern und verkleben.
hier: Fensterlaibungen (m)

Ausgleichen des Untergrundes mit unterschiedlichen Dämmplattendicken von 8 bis 12 cm

Wärmedämmplatten aus Steinwolle nach EN 13162, Anwendungstyp WAP-zh nach DIN 4108-10, beidseitig vorbeschichtet. Faserrichtung parallel zur Oberfläche, hohe Abreißfestigkeit ≥ 10 kN/m² für optimierte Dübelmengen, Bemessungswert der Wärmeleitfähigkeit 0,035 W/(m*K), nichtbrennbar nach DIN 4102, Euroklasse A1 nach EN 13501-1, den Herstellerrichtlinien entsprechend, mit einem mineralischen Klebemörtel kleben.

Platten im Verband planeben und press gestoßen verlegen. Offene Fugen mit Dämmstoff ausfüllen.

Zusätzliche Befestigung der Dämmplatten mit bauaufsichtlich zugelassenen Thermodübeln und gelben Dübelversektellern liefern und anbringen.
Tellerdurchmesser 60 mm, Bohrlochtiefe mind. 50 mm, Verankerungstiefe mind. 25 mm.

Verdübelungsbild entsprechend den Verarbeitungsrichtlinien / Zulassung.

Dübelteller mit speziellem Montageelement bei kontrollierter Tiefenbegrenzung ca. 15 mm versenken.

Rondell in die entstandene Vertiefung planeben einsetzen.

Wandbaustoff: Kalksandstein
Dübel (Typ/Länge): 8/60/165
Verbrauch: 5 Dübel/m²
(WZ 1 und 2 Binnenland)
Produkt:
Sto-Dübelversenkteller gelb
Sto-Thermodübel II UEZ 8/60/165, 8/60/125
Sto-Thermodübel Rondell MW

Plattendicke: 12 cm
Laibungstiefe: 12 cm
Überdeckung Fensterrahmen: ca. 4 cm

Produkt:
StoLevell Uni
Sto-Steinwolleplatte Xtra 2/B/H4
oder gleichwertig

vom Bieter angebotenes System/Hersteller:

..................................................
(vom Bieter anzugeben)
Menge: 110,000 m

**2.70 Steinwolleplatte Xtra 2/B/H4, verkleben 12 cm, Stützen**
Steinwolle-Dämmplatte Xtra 2/B/H4 beidseitig vorbeschichtet, mit mineralischen Klebemörtel liefern und verkleben.
hier: Stützen (m)

Ausgleichen des Untergrundes mit unterschiedlichen Dämmplattendicken von 8 bis 12 cm

Wärmedämmplatten aus Steinwolle nach EN 13162, Anwendungstyp WAP-zh nach DIN 4108-10, beidseitig vorbeschichtet. Faserrichtung parallel zur Oberfläche, hohe Abreißfestigkeit ≥ 10 kN/m² für optimierte Dübelmengen, Bemessungswert der Wärmeleitfähigkeit 0,035 W/(m*K), nichtbrennbar nach DIN 4102, Euroklasse A1 nach EN 13501-1, den Herstellerrichtlinien entsprechend, mit einem mineralischen Klebemörtel kleben.

Platten im Verband planeben und press gestoßen verlegen. Offene Fugen mit Dämmstoff ausfüllen.

Zusätzliche Befestigung der Dämmplatten mit bauaufsichtlich zugelassenen Thermodübeln und gelben Dübelversektellern liefern und anbringen.
Tellerdurchmesser 60 mm, Bohrlochtiefe mind. 50 mm, Verankerungstiefe mind. 25 mm.

Verdübelungsbild entsprechend den Verarbeitungsrichtlinien / Zulassung.

Dübelteller mit speziellem Montageelement bei kontrollierter Tiefenbegrenzung ca. 15 mm versenken.

Rondell in die entstandene Vertiefung planeben einsetzen.

Wandbaustoff: Kalksandstein
Dübel (Typ/Länge): 8/60/165
Verbrauch: 5 Dübel/m²
(WZ 1 und 2 Binnenland)
Produkt:
Sto-Dübelversenkteller gelb
Sto-Thermodübel II UEZ 8/60/165, 8/60/125
Sto-Thermodübel Rondell MW

Plattendicke: 12 cm
Stützenbreiten bis 30cm

Produkt:
StoLevell Uni
Sto-Steinwolleplatte Xtra 2/B/H4
oder gleichwertig

vom Bieter angebotenes System/Hersteller:

..................................................
(vom Bieter anzugeben)
Menge: 20,000 m

**2.80 Steinwolleplatte Xtra 2/B/H4, verkleben 12 cm, Sturzbereich**
Steinwolle-Dämmplatte Xtra 2/B/H4 beidseitig vorbeschichtet, mit mineralischen Klebemörtel liefern und verkleben.
hier: Sturzbereich (m)

Ausgleichen des Untergrundes mit unterschiedlichen Dämmplattendicken von 8 bis 12 cm

Wärmedämmplatten aus Steinwolle nach EN 13162, Anwendungstyp WAP-zh nach DIN 4108-10, beidseitig vorbeschichtet. Faserrichtung parallel zur Oberfläche, hohe Abreißfestigkeit ≥ 10 kN/m² für optimierte Dübelmengen, Bemessungswert der Wärmeleitfähigkeit 0,035 W/(m*K), nichtbrennbar nach DIN 4102, Euroklasse A1 nach EN 13501-1, den Herstellerrichtlinien entsprechend, mit einem mineralischen Klebemörtel kleben.

Platten im Verband planeben und press gestoßen verlegen. Offene Fugen mit Dämmstoff ausfüllen.

Zusätzliche Befestigung der Dämmplatten mit bauaufsichtlich zugelassenen Thermodübeln und gelben Dübelversektellern liefern und anbringen.
Tellerdurchmesser 60 mm, Bohrlochtiefe mind. 50 mm, Verankerungstiefe mind. 25 mm.

Verdübelungsbild entsprechend den Verarbeitungsrichtlinien / Zulassung.

Dübelteller mit speziellem Montageelement bei kontrollierter Tiefenbegrenzung ca. 15 mm versenken.

Rondell in die entstandene Vertiefung planeben einsetzen.

Wandbaustoff: Kalksandstein
Dübel (Typ/Länge): 8/60/165
Verbrauch: 5 Dübel/m²
(WZ 1 und 2 Binnenland)
Produkt:
Sto-Dübelversenkteller gelb
Sto-Thermodübel II UEZ 8/60/165, 8/60/125
Sto-Thermodübel Rondell MW

Plattendicke: 12 cm
Sturzhöhe: ca. 65 cm

Produkt:
StoLevell Uni
Sto-Steinwolleplatte Xtra 2/B/H4
oder gleichwertig

vom Bieter angebotenes System/Hersteller:

..................................................
(vom Bieter anzugeben)
Menge: 15,000 m

**2.90 Press- und Egalisationsspachtel vor org. Unterputz, Fassade**
Press- und Egalisationsspachtel vor org. Unterputz
hier: Fassadenfläche (m²)

Erste Lage Armierungsmörtel auf Dämmschicht als Press- und Egalisationsspachtel (ohne Sto-Glasfasergewebe) liefern und auftragen.
Produkt:
StoLevell Uni
oder gleichwertig

vom Bieter angebotenes System/Hersteller:

..................................................
(vom Bieter anzugeben)
Menge: 100,000 m²

**2.100 Press- und Egalisationsspachtel vor org. Unterputz, Laibungen**
Press- und Egalisationsspachtel vor org. Unterputz
hier: Fensterlaibungen (m)
Laibungstiefe: 12cm

Erste Lage Armierungsmörtel auf Dämmschicht als Press- und Egalisationsspachtel (ohne Sto-Glasfasergewebe) liefern und auftragen.
Produkt:
StoLevell Uni
oder gleichwertig

vom Bieter angebotenes System/Hersteller:

..................................................
(vom Bieter anzugeben)
Menge: 110,000 m

**2.110 Press- und Egalisationsspachtel vor org. Unterputz, Stützen**
Press- und Egalisationsspachtel vor org. Unterputz
hier: Stützen (m)
Stützenbreiten bis 30cm

Erste Lage Armierungsmörtel auf Dämmschicht als Press- und Egalisationsspachtel (ohne Sto-Glasfasergewebe) liefern und auftragen.
Produkt:
StoLevell Uni
oder gleichwertig

vom Bieter angebotenes System/Hersteller:

..................................................
(vom Bieter anzugeben)
Menge: 20,000 m

**2.120 Press- und Egalisationsspachtel vor org. Unterputz, Sturzbereich**
Press- und Egalisationsspachtel vor org. Unterputz
hier: Sturzbereich (m)
Sturzhöhe ca. 65cm

Erste Lage Armierungsmörtel auf Dämmschicht als Press- und Egalisationsspachtel (ohne Sto-Glasfasergewebe) liefern und auftragen.
Produkt:
StoLevell Uni
oder gleichwertig

vom Bieter angebotenes System/Hersteller:

..................................................
(vom Bieter anzugeben)
Menge: 15,000 m

**2.130 Zusätzliche Armierung mit Panzergewebe, Fassade**
Zusätzliche Armierungsschicht mit Panzergewebe im stoßgefährdeten Bereich, als Zulage, zur normalen Systemarmierung liefern und vollflächig auftragen.
hier: Fassadenfläche (m²)

Schlagfestigkeit von mindestens 100 Joule bei einem Gesamtaufbau von 6 mm

Vor der normalen Systemarmierung, organische, zementfreie, gebrauchsfertige Armierungsmasse auf Wärmedämmplatten volldeckend auftragen, alkalibeständiges Panzergewebe eindrücken und planspachteln.
Panzergewebe: Bündig aneinanderstoßen, Gewebestöße nicht überlappen. In den Übergangsbereichen zur Fläche ohne Panzerarmierung, Armierungsmasse ansatzfrei ausziehen.
Produkt:
Sto-Panzergewebe
StoArmat Classic S1
oder gleichwertig

vom Bieter angebotenes System/Hersteller:

..................................................
(vom Bieter anzugeben)
Menge: 100,000 m²

**2.140 Zusätzliche Armierung mit Panzergewebe, Laibung**
Zusätzliche Armierungsschicht mit Panzergewebe im stoßgefährdeten Bereich, als Zulage, zur normalen Systemarmierung liefern und vollflächig auftragen.
hier: Fensterlaibungen (m)
Laibungstiefe: 12cm

Schlagfestigkeit von mindestens 100 Joule bei einem Gesamtaufbau von 6 mm

Vor der normalen Systemarmierung, organische, zementfreie, gebrauchsfertige Armierungsmasse auf Wärmedämmplatten volldeckend auftragen, alkalibeständiges Panzergewebe eindrücken und planspachteln.
Panzergewebe: Bündig aneinanderstoßen, Gewebestöße nicht überlappen. In den Übergangsbereichen zur Fläche ohne Panzerarmierung, Armierungsmasse ansatzfrei ausziehen.
Produkt:
Sto-Panzergewebe
StoArmat Classic S1
oder gleichwertig

vom Bieter angebotenes System/Hersteller:

..................................................
(vom Bieter anzugeben)
Menge: 110,000 m

**2.150 Zusätzliche Armierung mit Panzergewebe, Stützen**
Zusätzliche Armierungsschicht mit Panzergewebe im stoßgefährdeten Bereich, als Zulage, zur normalen Systemarmierung liefern und vollflächig auftragen.
hier: Stützen (m)
Stützenbreiten bis 30cm

Schlagfestigkeit von mindestens 100 Joule bei einem Gesamtaufbau von 6 mm

Vor der normalen Systemarmierung, organische, zementfreie, gebrauchsfertige Armierungsmasse auf Wärmedämmplatten volldeckend auftragen, alkalibeständiges Panzergewebe eindrücken und planspachteln.
Panzergewebe: Bündig aneinanderstoßen, Gewebestöße nicht überlappen. In den Übergangsbereichen zur Fläche ohne Panzerarmierung, Armierungsmasse ansatzfrei ausziehen.
Produkt:
Sto-Panzergewebe
StoArmat Classic S1
oder gleichwertig

vom Bieter angebotenes System/Hersteller:

..................................................
(vom Bieter anzugeben)
Menge: 20,000 m

**2.160 Zusätzliche Armierung mit Panzergewebe, Sturzbereich**
Zusätzliche Armierungsschicht mit Panzergewebe im stoßgefährdeten Bereich, als Zulage, zur normalen Systemarmierung liefern und vollflächig auftragen.
hier: Sturzbereich (m)
Sturzhöhe ca. 65cm

Schlagfestigkeit von mindestens 100 Joule bei einem Gesamtaufbau von 6 mm

Vor der normalen Systemarmierung, organische, zementfreie, gebrauchsfertige Armierungsmasse auf Wärmedämmplatten volldeckend auftragen, alkalibeständiges Panzergewebe eindrücken und planspachteln.
Panzergewebe: Bündig aneinanderstoßen, Gewebestöße nicht überlappen. In den Übergangsbereichen zur Fläche ohne Panzerarmierung, Armierungsmasse ansatzfrei ausziehen.
Produkt:
Sto-Panzergewebe
StoArmat Classic S1
oder gleichwertig

vom Bieter angebotenes System/Hersteller:

..................................................
(vom Bieter anzugeben)
Menge: 15,000 m

**2.170 Organische, zementfreie Armierung mit Gewebe - nicht brennbar, Fassade**
Zementfreie, organische Armierungsmasse/Unterputz mit alkalibeständigem Glasfasergewebe liefern und als Armierungsschicht vollflächig auf mineralischen oder organischen Untergrunden auftragen.
hier: Fassadenfläche (m²)

Armierungsmasse auf Wärmedämmplatte volldeckend auftragen, alkalibeständiges Glasfasergewebe eindrücken und planspachteln. Gewebestöße 10 cm überlappen.

Im stoßgefährdeten Bereich mit entsprechendem Systemaufbau Schlagfestigkeiten von mind. 100 Joule
in Verbindung mit Sto-Panzergewebe
Produkt:
Sto-Glasfasergewebe
StoArmat Classic S1
oder gleichwertig

vom Bieter angebotenes System/Hersteller:

..................................................
(vom Bieter anzugeben)
Menge: 100,000 m²

**2.180 Organische, zementfreie Armierung mit Gewebe - nicht brennbar, Laibungen**
Zementfreie, organische Armierungsmasse/Unterputz mit alkalibeständigem Glasfasergewebe liefern und als Armierungsschicht vollflächig auf mineralischen oder organischen Untergrunden auftragen.
hier: Fensterlaibungen (m)
Laibungstiefe: 12cm

Armierungsmasse auf Wärmedämmplatte volldeckend auftragen, alkalibeständiges Glasfasergewebe eindrücken und planspachteln. Gewebestöße 10 cm überlappen.

Im stoßgefährdeten Bereich mit entsprechendem Systemaufbau Schlagfestigkeiten von mind. 100 Joule
in Verbindung mit Sto-Panzergewebe
Produkt:
Sto-Glasfasergewebe
StoArmat Classic S1
oder gleichwertig

vom Bieter angebotenes System/Hersteller:

..................................................
(vom Bieter anzugeben)
Menge: 110,000 m

**2.190 Organische, zementfreie Armierung mit Gewebe - nicht brennbar, Stützen**
Zementfreie, organische Armierungsmasse/Unterputz mit alkalibeständigem Glasfasergewebe liefern und als Armierungsschicht vollflächig auf mineralischen oder organischen Untergrunden auftragen.
hier: Stützen (m)
Stützenbreiten bis 30cm

Armierungsmasse auf Wärmedämmplatte volldeckend auftragen, alkalibeständiges Glasfasergewebe eindrücken und planspachteln. Gewebestöße 10 cm überlappen.

Im stoßgefährdeten Bereich mit entsprechendem Systemaufbau Schlagfestigkeiten von mind. 100 Joule
in Verbindung mit Sto-Panzergewebe
Produkt:
Sto-Glasfasergewebe
StoArmat Classic S1
oder gleichwertig

vom Bieter angebotenes System/Hersteller:

..................................................
(vom Bieter anzugeben)
Menge: 20,000 m

**2.200 Organische, zementfreie Armierung mit Gewebe - nicht brennbar, Sturzbereich**
Zementfreie, organische Armierungsmasse/Unterputz mit alkalibeständigem Glasfasergewebe liefern und als Armierungsschicht vollflächig auf mineralischen oder organischen Untergrunden auftragen.
hier: Sturzbereich (m)
Sturzhöhe ca. 65cm

Armierungsmasse auf Wärmedämmplatte volldeckend auftragen, alkalibeständiges Glasfasergewebe eindrücken und planspachteln. Gewebestöße 10 cm überlappen.

Im stoßgefährdeten Bereich mit entsprechendem Systemaufbau Schlagfestigkeiten von mind. 100 Joule
in Verbindung mit Sto-Panzergewebe
Produkt:
Sto-Glasfasergewebe
StoArmat Classic S1
oder gleichwertig

vom Bieter angebotenes System/Hersteller:

..................................................
(vom Bieter anzugeben)
Menge: 15,000 m

**2.210 Sturzeckwinkel mit Diagonalarmierung**
Sturzeckwinkel - Armierungselement im Sturz-/Laibungsbereich mit Diagonalarmierung

Einen Sturzeckwinkel, als Armierungselement
im Sturz-/Laibungsbereich mit Diagonalarmierung
liefern und einbauen.

Bauteil: Fensterecke Sturz

Laibungstiefe bis: 12 cm
Produkt:
Sto-Sturzeckwinkel
oder gleichwertig

vom Bieter angebotenes System/Hersteller:

..................................................
(vom Bieter anzugeben)
Menge: 20,000 Stk.

**2.220 Diagonalarmierung - Pfeil**
Diagonalarmierung an Ecken von Öffnungen mineralischer Armierungsmörtel - Pfeil

Diagonalarmierung an Ecken von Gebäudeöffnungen
mineral. Armierungsmasse - Pfeil liefern und anbringen.

Bauteil: Leibungsecke Fensterbank

Armierungspfeil 40 x 33 cm aus Glasfasergewebe als zusätzliche Verstärkung unter der normalen Armierung. Armierungsmörtel wie vor.

Produkt:
Sto-Armierungspfeil
oder gleichwertig

vom Bieter angebotenes System/Hersteller:

..................................................
(vom Bieter anzugeben)
Menge: 20,000 Stk

**2.230 Siliconharz-Oberputz - neutral, ohne bioziden Filmschutz, Fassade**
Siliconharz-Oberputz - neutral, ohne bioziden Filmschutz
hier: Fassadenfläche (m²)

Siliconharz-Oberputz - neutral, manuell und maschinell verarbeitbar, auf massiven und massiv- wärmedämmenden, sowie gedämmten Wandbildnern mit mineralischen und organischen Unterputzen liefern, auftragen und strukturieren.

Produkteigenschaften:
Siliconharz-Oberputz nach EN 15824, nichtbrennbar, A2-s1, d0, ohne bioziden Filmschutz, arbeitet mit natürlichen Wirkprinzipien, reduzierte Bioverfügbarkeit und geringes Anschmutzverhalten, lösemittel- und weichmacherfrei gemäß VdL-RL01, mieralölfrei,
hoch wasserdampfdurchlässig, gering wasserdurchlässig.

Struktur: (Kratzputz)
Korngröße 2 - 3 mm nach Wahl des AG, nach Bemusterung

Farbton: leicht getönt, nach Wahl des AG, nach Bemusterung
nach StoColor System begrenzte Farbtonauswahl

Produkt: *StoSilco® blue
oder gleichwertig

vom Bieter angebotenes System/Hersteller:

..................................................
(vom Bieter anzugeben)
Menge: 100,000 m²

**2.240 Siliconharz-Oberputz - neutral, ohne bioziden Filmschutz, Laibungen**
Siliconharz-Oberputz - neutral, ohne bioziden Filmschutz
hier: Fensterlaibungen (m)
Laibungstiefe: 12cm

Siliconharz-Oberputz - neutral, manuell und maschinell verarbeitbar, auf massiven und massiv- wärmedämmenden, sowie gedämmten Wandbildnern mit mineralischen und organischen Unterputzen liefern, auftragen und strukturieren.

Produkteigenschaften:
Siliconharz-Oberputz nach EN 15824, nichtbrennbar, A2-s1, d0, ohne bioziden Filmschutz, arbeitet mit natürlichen Wirkprinzipien, reduzierte Bioverfügbarkeit und geringes Anschmutzverhalten, lösemittel- und weichmacherfrei gemäß VdL-RL01, mieralölfrei,
hoch wasserdampfdurchlässig, gering wasserdurchlässig.

Struktur: (Kratzputz)
Korngröße 2 - 3 mm nach Wahl des AG, nach Bemusterung

Farbton: leicht getönt, nach Wahl des AG, nach Bemusterung
nach StoColor System begrenzte Farbtonauswahl

Produkt: *StoSilco® blue
oder gleichwertig

vom Bieter angebotenes System/Hersteller:

..................................................
(vom Bieter anzugeben)
Menge: 110,000 m²

**2.250 Siliconharz-Oberputz - neutral, ohne bioziden Filmschutz, Stützen**
Siliconharz-Oberputz - neutral, ohne bioziden Filmschutz
hier: Stützen (m)
Stützenbreiten bis 30cm

Siliconharz-Oberputz - neutral, manuell und maschinell verarbeitbar, auf massiven und massiv- wärmedämmenden, sowie gedämmten Wandbildnern mit mineralischen und organischen Unterputzen liefern, auftragen und strukturieren.

Produkteigenschaften:
Siliconharz-Oberputz nach EN 15824, nichtbrennbar, A2-s1, d0, ohne bioziden Filmschutz, arbeitet mit natürlichen Wirkprinzipien, reduzierte Bioverfügbarkeit und geringes Anschmutzverhalten, lösemittel- und weichmacherfrei gemäß VdL-RL01, mieralölfrei,
hoch wasserdampfdurchlässig, gering wasserdurchlässig.

Struktur: (Kratzputz)
Korngröße 2 - 3 mm nach Wahl des AG, nach Bemusterung

Farbton: leicht getönt, nach Wahl des AG, nach Bemusterung
nach StoColor System begrenzte Farbtonauswahl

Produkt: *StoSilco® blue
oder gleichwertig

vom Bieter angebotenes System/Hersteller:

..................................................
(vom Bieter anzugeben)
Menge: 20,000 m²

**2.260 Siliconharz-Oberputz - neutral, ohne bioziden Filmschutz, Sturzbereich**
Siliconharz-Oberputz - neutral, ohne bioziden Filmschutz
hier: Sturzbereich (m)
Sturzhöhe ca. 65cm

Siliconharz-Oberputz - neutral, manuell und maschinell verarbeitbar, auf massiven und massiv- wärmedämmenden, sowie gedämmten Wandbildnern mit mineralischen und organischen Unterputzen liefern, auftragen und strukturieren.

Produkteigenschaften:
Siliconharz-Oberputz nach EN 15824, nichtbrennbar, A2-s1, d0, ohne bioziden Filmschutz, arbeitet mit natürlichen Wirkprinzipien, reduzierte Bioverfügbarkeit und geringes Anschmutzverhalten, lösemittel- und weichmacherfrei gemäß VdL-RL01, mieralölfrei,
hoch wasserdampfdurchlässig, gering wasserdurchlässig.

Struktur: (Kratzputz)
Korngröße 2 - 3 mm nach Wahl des AG, nach Bemusterung

Farbton: leicht getönt, nach Wahl des AG, nach Bemusterung
nach StoColor System begrenzte Farbtonauswahl

Produkt: *StoSilco® blue
oder gleichwertig

vom Bieter angebotenes System/Hersteller:

..................................................
(vom Bieter anzugeben)
Menge: 15,000 m²

**2.270 Bionische Fassadenfarbe mit Lotus-Effect®-Technology, biozidfrei / 2x, Fassade**
Bionische Fassadenfarbe mit Lotus-Effect®-Technology, natürlich gegen  Algen- und Pilze, ohne bioziden Filmschutz, außen, für Anstriche mit reduzierter Anhaftung von Schmutzpartikeln auf mineralische und organische nicht elastische Untergründe, als Zwischen- und Schlussbeschichtung liefern und auftragen.
hier: Fassadenfläche (m²)

Produkteigenschaften:
Strukturerhaltend, sehr hoch CO2- und wasserdampfdurchlässig, reduzierte Benetzbarkeit mit Wasser, Lotus-Effect®-Technology, Reduzierte Haftung von Schmutzpartikeln und Selbstreinigung bei Beregnung,
Schmutz kann mit dem Regen abperlen, natürlicher  Schutz vor Algen- und/oder Pilzbefall, ohne bioziden Filmschutz, spannungsarm.

Farbton: leicht getönt, nach Wahl des AG
nach StoColor System

Produkt:*Lotusan®
oder gleichwertig

vom Bieter angebotenes System/Hersteller:

..................................................
(vom Bieter anzugeben)
Menge: 100,000 m²

**2.280 Bionische Fassadenfarbe mit Lotus-Effect®-Technology, biozidfrei / 2x, Laibungen**
Bionische Fassadenfarbe mit Lotus-Effect®-Technology, natürlich gegen  Algen- und Pilze, ohne bioziden Filmschutz, außen, für Anstriche mit reduzierter Anhaftung von Schmutzpartikeln auf mineralische und organische nicht elastische Untergründe, als Zwischen- und Schlussbeschichtung liefern und auftragen.
hier: Fensterlaibungen (m)
Laibungstiefe: 12cm

Produkteigenschaften:
Strukturerhaltend, sehr hoch CO2- und wasserdampfdurchlässig, reduzierte Benetzbarkeit mit Wasser, Lotus-Effect®-Technology, Reduzierte Haftung von Schmutzpartikeln und Selbstreinigung bei Beregnung,
Schmutz kann mit dem Regen abperlen, natürlicher  Schutz vor Algen- und/oder Pilzbefall, ohne bioziden Filmschutz, spannungsarm.

Farbton: leicht getönt, nach Wahl des AG
nach StoColor System

Produkt:*Lotusan®
oder gleichwertig

vom Bieter angebotenes System/Hersteller:

..................................................
(vom Bieter anzugeben)
Menge: 110,000 m

**2.290 Bionische Fassadenfarbe mit Lotus-Effect®-Technology, biozidfrei / 2x, Stützen**
Bionische Fassadenfarbe mit Lotus-Effect®-Technology, natürlich gegen  Algen- und Pilze, ohne bioziden Filmschutz, außen, für Anstriche mit reduzierter Anhaftung von Schmutzpartikeln auf mineralische und organische nicht elastische Untergründe, als Zwischen- und Schlussbeschichtung liefern und auftragen.
hier: Stützen (m)
Stützenbreiten bis 30cm

Produkteigenschaften:
Strukturerhaltend, sehr hoch CO2- und wasserdampfdurchlässig, reduzierte Benetzbarkeit mit Wasser, Lotus-Effect®-Technology, Reduzierte Haftung von Schmutzpartikeln und Selbstreinigung bei Beregnung,
Schmutz kann mit dem Regen abperlen, natürlicher  Schutz vor Algen- und/oder Pilzbefall, ohne bioziden Filmschutz, spannungsarm.

Farbton: leicht getönt, nach Wahl des AG
nach StoColor System

Produkt:*Lotusan®
oder gleichwertig

vom Bieter angebotenes System/Hersteller:

..................................................
(vom Bieter anzugeben)
Menge: 20,000 m

**2.300 Bionische Fassadenfarbe mit Lotus-Effect®-Technology, biozidfrei / 2x, Sturzbereich**
Bionische Fassadenfarbe mit Lotus-Effect®-Technology, natürlich gegen  Algen- und Pilze, ohne bioziden Filmschutz, außen, für Anstriche mit reduzierter Anhaftung von Schmutzpartikeln auf mineralische und organische nicht elastische Untergründe, als Zwischen- und Schlussbeschichtung liefern und auftragen.
hier: Sturzbereich (m)
Sturzhöhe ca. 65cm

Produkteigenschaften:
Strukturerhaltend, sehr hoch CO2- und wasserdampfdurchlässig, reduzierte Benetzbarkeit mit Wasser, Lotus-Effect®-Technology, Reduzierte Haftung von Schmutzpartikeln und Selbstreinigung bei Beregnung,
Schmutz kann mit dem Regen abperlen, natürlicher  Schutz vor Algen- und/oder Pilzbefall, ohne bioziden Filmschutz, spannungsarm.

Farbton: leicht getönt, nach Wahl des AG
nach StoColor System

Produkt:*Lotusan®
oder gleichwertig

vom Bieter angebotenes System/Hersteller:

..................................................
(vom Bieter anzugeben)
Menge: 15,000 m

**2.310 Alternativ-Farbton Oberputz getönt**
*** Bedarfsposition mit GB
Alternativ-Farbton

Oberputz wie vor, jedoch
Farbton: Getönt nach Farbklasse C2

nach StoColor System oder gleichwertig
Hellbezugswert > 20%

vom Bieter angebotenes System/Hersteller:

..................................................
(vom Bieter anzugeben)
Menge: 1,000 m²

**2.320 Alternativ-Farbton Fassadenfarbe**
*** Bedarfsposition mit GB
Alternativ-Farbton

Fassadenfarbe wie vor, jedoch

Farbton: Getönt nach C2
nach StoColor System oder gleichwertig

Farbtonklasse: C2

vom Bieter angebotenes System/Hersteller:

..................................................
(vom Bieter anzugeben)
Menge: 1,000 m²

**2.330 StoFix Tragwinkel PU, Montagewinkel PU - mit AbZ**
Montagewinkel für Fremdmontagen aus PU-Hartschaum mit allgemeiner bauaufsichtlicher Zulassung.

Bauteil: Aufstiegsleiter, Aufhängung Sonnensegel

Montagewinkel aus PU-Hartschaum als Montagepunkt für Anbauteile in Wärmedämm-Verbundsystemen, für Montagen in dem Laibungsbereich sowie in Fassadenflächen, bei denen statische Nachweise benötigt werden, montieren.

Vorschriften des Herstellers sind zu beachten.

Produkt:

StoFix Tragwinkel PU 12 cm
StoFix Trawik PU Rahmendübel (Set für Beton, ausreichend für ein Montageelement)
StoFix Trawik PU Injektionsanker (Set für Mauerwerk, ausreichend für ein Montageelement)
Fischer Injektionskleber FIS V Plus 300T
StoFix Trawik PU Einschraubmuffe SK M8 L 30mm (für Befestigungen von Fremdmontagen)
oder gleichwertig

vom Bieter angebotenes System/Hersteller:

..................................................
(vom Bieter anzugeben)
Menge: 10,000 St

**2.340 StoFix SLK-ALU-TR, rechteckiges Montagelement aus PU - mit abz**
Schwerlastkonsole aus PU-Hartschaum mit eingeschäumten Einlagen aus Stahl, Aluminium, faserarmiertem Kunststoff und einer Compactplatte für wärmebrückenfreie Fremdmontagen in Wärmedämmverbundsystemen.
Bauteil: Dach-Aufstiegsleiter, Aufhängung Sonnensegel
Bauaufsichtlich zugelassen (Z-10.9-576) für schwere Bauteile wie z.B. Treppen, Markisen und Vordächer liefern und montieren. .
Format: 238 x 138 mm (Nutzfläche: 162 x 80 mm)
Erstellen der Aussparungen in den Dämmplatten und versetzen der Gewindestangen mit Ankerhülsen und Injektions-Mörtel.
Die Herstellervorschriften sind zu beachten.
StoFix SLK-ALU Injektionsanker für Mauerwerk
StoFix SLK-ALU Injektionsanker für Beton
(jeweils 1 Set pro Schwerlastkonsole)
Fischer Injektionsmörtel FIS V
(1 Kartusche für 3 Schwerlastkonsolen)
Dämmstoffstärke: 12 cm
Produkt:
Sto-SLK-ALU-TR
StoFix SLK-ALU Injektionsanker für Mauerwerk
StoFix SLK-ALU Injektionsanker für Beton
Fischer Injektionsmörtel FIS V
oder gleichwertig

vom Bieter angebotenes System/Hersteller:

..................................................
(vom Bieter anzugeben)
Menge: 10,000 St

**2.350 Kantenschutz - Gewebewinkel Standard**
Kantenschutz - Gewebewinkel Standard

Kantenprofil aus Kunststoff mit Glasfasergewebe zur Eckausbildung bei Fassadendämmsystemen liefern und anbringen.

Vor der vollflächigen Armierung, Armierungsmörtel auftragen und Gewebewinkel einbetten. Flächenarmierungsgewebe bis zur Eckkante führen und 10 cm überlappen.

Schenkellänge: 11/22 cm

Produkt:
Sto-Gewebewinkel Standard
oder gleichwertig

vom Bieter angebotenes System/Hersteller:

..................................................
(vom Bieter anzugeben)
Menge: 130,000 m

**2.360 Anputzleiste mit Teleskopmechanismus/StoProfile Seal Perfect S**
Anputzleiste für Sto-WDVS mit Schattenfuge mit Teleskopmechanismus liefern und anbringen.

Ausbilden einer wind- und schlagregendichten Systemanschlussfuge mit Anputzleiste und Schattenfuge, bestehend aus:

- mit flexiblem Teleskopmechanismus zur Aufnahme dreidimensionaler Bewegungen
- mit integriertem Glasfasergewebe (160 g/m²)
- mit Schattenfuge
- mit selbstklebender Schutzlasche zur Befestigung von Abdeckfolien

Schlagregendicht ≥ 600 Pa., entspricht Klasse A gemäß VPDM-Merkblatt

Auswahlkriterien und Anwendungshinweise gemäß aktuellem Technischen Merkblatt beachten.

Produkt:
StoProfile Seal Perfect S (weiß, anthrazit)
oder gleichwertig

vom Bieter angebotenes System/Hersteller:

..................................................
(vom Bieter anzugeben)
Menge: 110,000 m

**2.370 Anschlussfugen mit vollimprägniertem Dichtband**
Anschlussfugen mit vollimprägniertem Dichtband

Anschluß des WDVS an folgende Bauteile:

Fensterbänke,Bordprofile,
Kunststoffbauteile, Rohre, Metallkonstruktionen,
Entwässerung, Sparren, Ortgang

Schlagregendichtes Abdichten der Anschlussfugen
mit langsam expandierendem Fugendichtband
aus vollimprägniertem Weichschaumstoff,
schlagregendicht nach DIN 18542 BG1
Fugendichtband liefern und an der
Fugenflanke vorkleben. Dämmplatten press gegenstoßen. Armierungsschicht bis zum Fugenrand führen.
Fugendichtband mit Schlussbeschichtung
überdecken. Kellenschnitt herstellen.

15/5-12: 5 mm, nach Ausdehnung max.12 mm

Produkt:
Sto-Fugendichtband  Lento
oder gleichwertig

vom Bieter angebotenes System/Hersteller:

..................................................
(vom Bieter anzugeben)
Menge: 30,000 m

**2.380 Attikaprofil montieren**
Anschlussprofil aus Kunststoff mit integriertem Glasfasergewebe zum Anschluss an Attikaabdeckungen bei Fassadendämmsystemen zur Absicherung des hochdringenden Regenwassers liefern und auf der Fassade unter dem Attikablech in die Armierungsmasse einbetten.

Stöße sind mit dem Klipselement zu versehen und Dichtklebeband auf Rückseite (siehe Verarbeitungsanleitung) stoßüberbrückend zu fixieren.

An den Ecken das Attikaprofil-Eckstück einbauen.
Das Flächengewebe sorgfältig und exakt bis an die Putzkante des Attikaprofils anarbeiten.

Produkt:
Sto-Attikaprofil
oder gleichwertig

vom Bieter angebotenes System/Hersteller:

..................................................
(vom Bieter anzugeben)
Menge: 25,000 m

**2.390 Zusätzlicher Feuchteschutz / Sockel**
Zusätzlicher Feuchteschutz / Sockel

Liefern und vollflächiges Streichen eines zusätzlichen Feuchteschutzes im Sockelbereich.
Die vom Kies berührte Putzfläche (von der Unterkante der Dämmplatte bis ca. 5 cm über die spätere Geländeoberkante) mit einem zementverträglichen Dispersionsspachtel 1:1 gemischt mit Zement CEM I 32,5 und ca. 10 % Wasser verdünnt, (auf den Putz) streichen.
Ggf. nach Erdanpassung auf dem Feuchteschutz den Farbanstrich ergänzen.

Produkt:
StoFlexyl
oder gleichwertig

vom Bieter angebotenes System/Hersteller:

..................................................
(vom Bieter anzugeben)
Menge: 8,000 m²

### Titel 3 Stundenlohnarbeiten

**3.10 Stundensatz Vorarbeiter**
*** Bedarfsposition mit GB
Arbeiten, welche nicht in den Positionen erfaßt sind und gegen Nachweis zur Ausführung kommen:
Vorarbeiter
Menge: 5,000 h
USt %: 16,00

**3.20 Stundenlohn Facharbeiter**
*** Bedarfsposition mit GB
Arbeiten, welche nicht in den Positionen erfaßt sind und gegen Nachweis zur Ausführung kommen:
Facharbeiter
Menge: 10,000 h
USt %: 16,00

**3.30 Stundenlohn Helfer**
*** Bedarfsposition mit GB
Arbeiten, welche nicht in den Positionen erfaßt sind und gegen Nachweis zur Ausführung kommen:
Helfer
Menge: 10,000 h
USt %: 16,00

Nachhaltigkeit:
  Betrachtungszeitraum: 50
  Berechnungsfläche: NGF

USt %: 19,00
